# Tief-/ Zaunbau, Vegetationstechnik BgM Nördl. Seen
Angebotsaufforderung (GAEB DA XML 3.3, DA83)
Projekt: 2026-...
Währung: EUR
Vergabeart: Öffentliche Ausschreibung
Eröffnung: 18.11.2026 11:15:00
Ende der Zuschlagsfrist: 30.11.2026
Abgabeort: Vergabeportal DTVP; ;
Ausführungsende: 25.10.2028
Erstellt mit: GXML Toolbox V3.3 R20220330, ORCA AVA 27 27.00.00, 22.10.2026

## 03 Los 3 Vegetationstechnik

### Titel 01 Baustelleneinrichtung/ vorbereitende Arbeiten

*Hinweis: Hinweistext: Einsatz von Bio-Hydraulik-Öl*
Für die im Folgenden anzubietenden Bagger gilt
grundsätzlich die Verwendung von
biologisch abbaubarem Hydrauliköl; bitte tragen Sie
hier das von Ihnen angebotene Produkt ein:

'.........'

Das angebotene Produkt ist mittels aktuellem Datenblatt
nachzuweisen. Es dürfen nur Fahrzeuge zum Einsatz
kommen, die regelmäßig von einer Fachwerkstatt gewartet
werden.
Der AG behält sich die Einsicht in das Wartungsbuch sowie
Stichproben des eingesetzten Öls vor.

**01.1 An- und Abtransport Raupenbagger mit Moorlaufwerk, 16 bis 21 t**
An- und Abtransport Raupenbagger mit Moorlaufwerk, 16 -21 t, inkl. Lasergerät und Fluchtstangen
durch geeignetes Transportgerät (Tieflader).
Zum Einsatz im Moor dürfen nur Hydraulik-Löffelbagger 16 bis 21 t mit Moorlaufwerk und einem Bodendruck von <0,25 kg/cm² (in beladenem Zustand) kommen.

angebotenes Gerät (Herst., Typ), Bodendruck (kg/cm²)

'.........'
Gewicht (kg)/Kettenauflagelänge (cm) x 2 x Kettenbr. (cm)

Erforderliche Anbaugeräte:
- Schwenklöffel mind. 0,8 m³
- Knickschere
- Roderechen
- Sortiergreifer

Bereitstellung von erfahrenen Maschinenführern
(Erfahrungen mit Gehölzrodung sind für Maschinenführer nachzuweisen).

Zufahrt und Abladen nach Angaben der Bauüberwachung
Menge: 2,000 St

**01.2 An- u. Abfahrt Schlepper mit Anhängemulde, 10 bis 12 m³**
An- u. Abfahrt Schlepper mit Anhängemulde,
Ladevolumen 10 bis 12 m³

Zur Verringerung der Bodenschadverdichtung dürfen nur Anhängermulden mit Breitbereifung zum Einsatz kommen.
Menge: 2,000 St

**01.3 Abfahrt Schlepper mit Anhängemulde, 10 bis 12 m³**
zum Transport des Schnittguts
Menge: 2,000 St

**01.4 An- und Abfahrt Schlepper mit Frontlader**
An- und Abfahrt eines Schleppers mit Frontlader
Menge: 1,000 St

**01.5 An- und Abfahrt Schlepper mit Kreiselegge-Einsaat-Kombination**
An- und Abfahrt eines Schleppers mit Kreiselegge-Einsaat-Kombination
Menge: 1,000 St

### Titel 02 Gehölzentfernung

**02.1 Einsatz Schlepper mit Frontlader**
zum Umsetzen und Verbrennen des Schnittguts
Menge: 20,000 h

**02.2 Einsatz Raupenbagger mit Anbaugeräten**
Einsatz eines Raupenbaggers mit Anbaugeräten inkl. Personal, Maschinenkosten und aller Betriebsstoffe
Erforderliche Anbaugeräte:
- Schwenklöffel
- Knickschere
- Sortiergreifer
- Roderechen

für folgende Arbeiten:
- Rodung von Stubben und Entfernung von Holunder- und Brombeeraufwuchs auf einer etwa 0,6 ha großen Entwicklungsfläche in Wenkendorf (auf Sandboden)
- Entkusselung von Weißdorngebüsch einschließlich Wurzeln auf etwa 7 ha bei Bojendorf (auf Lehmboden)
- Schnittgut gemäß Angabe der Bauüberwachung mit ausreichend Abstand von der Zaunlinie zur späteren Verbrennung auf Haufen legen.
Bereitstellung von erfahrenen Maschinenführern
(Erfahrungen mit Gehölzrodung sind für Maschinenführer nachzuweisen).

Die Arbeiten sind im Stundenlohn anzubieten; die
Leistungen sind in Form aussagekräftiger Stundenlohnzettel nachzuweisen und von der Bauüberwachung gegenzuzeichnen.
Menge: 100,000 h

**02.3 Einsatz Schlepper mit Anhängemulde, 10 bis 12 m³**
Einsatz Schlepper mit Anhängemulde,
Ladevolumen 10 bis 12 m³
zur Durchführung der beschriebenen Arbeiten gemäß den Anweisungen durch die Bauüberwachung.

Einsatz Schlepper mit Anhängermulde für Bodentransporte:
- Transport des Schnittguts im Baustellenbereich

Entnahmeort nach Auskunft durch die Bauüberwachung.

Inkl. Personal, Maschinenkosten und aller Betriebsstoffe

Die Arbeiten sind im Stundenlohn anzubieten. Die Leistungen  sind in Form aussagekräftiger Stundenlohnzettel nachzuweisen und von der Bauüberwachung bwz. der biologischen Baubegleitung gegenzeichnen zu lassen.
Menge: 16,000 h

**02.4 Facharbeiter-Stunden**
Facharbeiter-Stunden für Aufnahme der zu entsorgenden Reststoffe
Die Arbeiten sind im Stundenlohn anzubieten; die
Leistungen sind in Form aussagekräftiger Stundenlohnzettel nachzuweisen und von der Bauüberwachung gegenzuzeichnen.
Menge: 5,000 h

### Titel 03 Einsaat

**03.1 Einsatz Schlepper mit Kreiselegge-Einsaat-Kombination**
Einsatz Schlepper mit Kreiselegge-Einsaat-Kombination mit nachlaufender Walze
zur abschließenden Bodenbearbeitung und Einsaat
Einebnen des Bodenauftrages nach ausreichender
Abtrocknung, durch Kreiseln mit nachlaufender Einsaat und Anwalzen,
zum Nachweis;

Inkl. Personal, Maschinenkosten und aller Betriebsstoffe

Die Arbeiten sind im Stundenlohn anzubieten. Die Leistungen  sind in Form aussagekräftiger Stundenlohnzettel nachzuweisen und von der Bauüberwachung bwz. der biologischen Baubegleitung gegenzeichnen zu lassen.
Menge: 10,000 h

**03.2 Facharbeiter-Stunden**
Facharbeiter-Stunden für Aufnahme der zu entsorgenden Reststoffe
Die Arbeiten sind im Stundenlohn anzubieten; die
Leistungen sind in Form aussagekräftiger Stundenlohnzettel nachzuweisen und von der Bauüberwachung gegenzuzeichnen.
Menge: 5,000 h
